# Codo flexible de 30 cm - 25 mm gris de Zettler

- Propiedad del archivo: CONSTRUNARIO
- Formato: FIEBDC-3/2012
- Programa: Construnario Versión 3.51
- Fecha de los precios: 14/03/2023
- Divisa: EUR

| Código | Ud | Descripción | Precio |
|---|---|---|---|
| JCG030-25 | u | Codo flexible de 30 cm - 25 mm gris de Zettler. | 71.39 |
