# Emisor alta potencia, referencia OSE-HPW de Zettler. Alimentado a 24 Vcc

- Propiedad del archivo: CONSTRUNARIO
- Formato: FIEBDC-3/2012
- Programa: Construnario Versión 3.51
- Fecha de los precios: 14/03/2023
- Divisa: EUR

**OSE-HPW** u Emisor alta potencia, referencia OSE-HPW de Zettler. Alimentado a 24 Vcc
Precio: 979.78
Emisor alta potencia: alimentado a 24 Vcc
