# Cable de interfaz USB-FTDI para conectar el detector OSID al puerto serie de un PC, referencia OSP-001 de Zettler

- Propiedad del archivo: CONSTRUNARIO
- Formato: FIEBDC-3/2012
- Programa: Construnario Versión 3.51
- Fecha de los precios: 14/03/2023
- Divisa: EUR

**OSP-001** u Cable de interfaz USB-FTDI para conectar el detector OSID al puerto serie de un PC, referencia OSP-001 de Zettler
Precio: 73.94
Cable de 1.5 metros FTDI para OSP
