# Batería de plomo-ácido sellada recargable de Zettler. 12 V y 17,0 A/h

- Propiedad del archivo: CONSTRUNARIO
- Formato: FIEBDC-3/2012
- Programa: Construnario Versión 3.51
- Fecha de los precios: 14/03/2023
- Divisa: EUR

**PS-12170** u Batería de plomo-ácido sellada recargable de Zettler. 12 V y 17,0 A/h
Precio: 61.35
Batería de 12 Vcc, 17Ah
