# Sirena ROSHNI completa con base profunda, referencia ROSHRDSR de Zettler. Roja

- Propiedad del archivo: CONSTRUNARIO
- Formato: FIEBDC-3/2012
- Programa: Construnario Versión 3.51
- Fecha de los precios: 14/03/2023
- Divisa: EUR

**ROSHRDSR** u Sirena ROSHNI completa con base profunda, referencia ROSHRDSR de Zettler. Roja
Precio: 27.58
Sirenas de alarma que ofrecen flexibilidad para todo tipo de sistemas de protección y detección de incendios. Se entregan con control de volumen e interruptor DIL para proporcionar 32 tonos. El modelo Roshni de bajo perfil con base profunda ofrece protección IP65. Todas las sirenas Roshni ofrecen activación sincronizada automática sin tercer cable
