# VESDA-E VES con LEDs de Zettler

- Propiedad del archivo: CONSTRUNARIO
- Formato: FIEBDC-3/2012
- Programa: Construnario Versión 3.51
- Fecha de los precios: 14/03/2023
- Divisa: EUR

**VES.A00.P** u VESDA-E VES con LEDs de Zettler
Precio: 8146.82
Direccionabilidad de los sectores hasta cuatro sectores o zonas • Umbral de escaneo adaptable • Filtro de varias etapas y protección óptica con barreras de aire limpio para garantizar el rendimiento durante toda la vida útil del detector • Intuitiva pantalla LCD que proporciona información de estado instantánea para obtener una respuesta inmediata • Filtro inteligente integrado que indica el polvo acumulado y el tiempo que le resta de vida útil para facilitar el mantenimiento • Amplio registro de eventos (20.000 eventos) para funciones de análisis y diagnóstico del sistema • Compatible con sistemas VLS y VESDAnet de generaciones anteriores
