# Vesda E con cuatro tuberías de entrada y display de 3,5”, referencia VEU-A10 de Zettler

- Propiedad del archivo: CONSTRUNARIO
- Formato: FIEBDC-3/2012
- Programa: Construnario Versión 3.51
- Fecha de los precios: 14/03/2023
- Divisa: EUR

**VEU-A10** u Vesda E con cuatro tuberías de entrada y display de 3,5”, referencia VEU-A10 de Zettler
Precio: 6460.20
• La tecnología de detección de incendios garantiza una detección de humo fiable en una amplia gama de entornos con un nivel de ruido mínimo • El filtro múltiple con barrera de aire limpio protege la lente de la alarma, asegurando una potencia de detección consistente a lo largo de la vida útil del sistema • Cuatro umbrales de alarma así como un rango de sensibilidad muy grande ofrecen una protección óptima para una serie de aplicaciones complejas • Amplio registro de eventos (20.000 eventos) para funciones de análisis de fallos y diagnóstico del sistema • 7 relés programables (con y sin almacenamiento) • Contactos: 2 A a 30 V CC (óhmicos)
