# Fuente de alimentación, VPS-220-STX-SLV de Zettler. 2A 24VDC PSU Color gris

- Propiedad del archivo: CONSTRUNARIO
- Formato: FIEBDC-3/2012
- Programa: Construnario Versión 3.51
- Fecha de los precios: 14/03/2023
- Divisa: EUR

**VPS-220-STX-SLV** u Fuente de alimentación, VPS-220-STX-SLV de Zettler. 2A 24VDC PSU Color gris
Precio: 517.78
• Disponible en dos colores: negro y plata • Carga compensada por temperatura para maximizar la vida de la batería • Diseñado para mezclarse con los detectores VESDA-E • Orificios diseñados para alinearse con los detectores VESDA-E • Indicador LED externo • Salidas de relé para la conexión a la entrada de propósito general para la monitorización de fallos. • Solo 230 V CA
