# Aspirador para VESDA-E de Zettler

- Propiedad del archivo: CONSTRUNARIO
- Formato: FIEBDC-3/2012
- Programa: Construnario Versión 3.51
- Fecha de los precios: 14/03/2023
- Divisa: EUR

**VSP-963** u Aspirador para VESDA-E de Zettler
Precio: 677.59
Aspirador VSP-963 para detector Vesda E
