# Detector de incendios 855PH multisensor óptico de humos y temperatura, referencia 855PH de Zettler. Con aislador de cortocircuito

- Propiedad del archivo: CONSTRUNARIO
- Formato: FIEBDC-3/2012
- Programa: Construnario Versión 3.51
- Fecha de los precios: 14/03/2023
- Divisa: EUR

**516855051** u Detector de incendios 855PH multisensor óptico de humos y temperatura, referencia 855PH de Zettler. Con aislador de cortocircuito
Precio: 75.20
Detector combinado de humo y calor ZETTLER tipo 855PH, fabricado en plástico FR3010 “Bayblend”, ignífugo en color blanco RAL 9010 con contactos eléctricos fusionados en el plástico para evitar cualquier tipo de movimiento. Los detectores puntuales combinados de humo y calor son del tipo direccionable, certificados EN54-5 y EN54-7 y pertenecen también al sistema certificado según EN54-13. Los detectores puntuales combinados de humo y calor direccionables son certificados por LPCB o VdS. Pueden detectar los gases de combustión visibles que emanan de los incendios mediante el efecto Tyndall. El sensor óptico utilizado es sensible a una longitud de onda de 4,35 nm. Los detectores combinados de humo y calor también pueden detectar tanto un aumento rápido como un valor fijo de temperatura. En condiciones ambientales normales, los detectores combinados de humo y calor deben comportarse como detectores ópticos de humo normales; en el caso de que se detecte un rápido aumento de temperatura, deben aumentar su sensibilidad y la posible presencia de humo confirma la condición de incendio que activará la transmisión de la alarma al dispositivo de control. Los detectores combinados de humo y calor deben estar certificados para funcionar en los siguientes modos de funcionamiento, que se pueden seleccionar de forma independiente en los modos diurno y nocturno: - Solo óptico - Óptico con mayor sensibilidad - Óptica + Temperatura fija (60°C) - Con aumento de temperatura - A temperatura fija (60°C) - Óptica con mayor sensibilidad y temperatura fija (60°C) También es posible configurar tres niveles de sensibilidad de detección (baja, media y alta) para el sensor de humo, independientemente en los modos diurno y nocturno. El direccionamiento de los detectores se realiza de forma que no requiera el ajuste manual de dip-switches ni el uso de tarjetas de programación ni en los propios detectores ni en las bases. En los detectores hay un LED rojo y amarillo, claramente visible desde el nivel del suelo desde todos los ángulos. El LED rojo debe parpadear en cada ciclo de interrogación del panel de control y debe estar permanentemente activado cuando el detector ingresa al estado de alarma. El LED amarillo se enciende para indicar una avería. La cámara óptica ha sido diseñada para evitar la entrada de insectos. Datos técnicos: Dimensiones (largo x alto): 109x43 mm Fuente de alimentación 20-40 V Temperatura de funcionamiento: -25° a + 70°C Humedad del aire: <95% sin condensación Certificación según: EN54 / Part 5, 7 y 17
