# Pieza de unión para mecanismos Domo-K, referencia 45930 de IDE - de IDE Electric

- Propiedad del archivo: CONSTRUNARIO
- Formato: FIEBDC-3/2012
- Programa: Construnario Versión 3.51
- Fecha de los precios: 15/07/2024
- Divisa: EUR

**45930** u Pieza de unión para mecanismos Domo-K, referencia 45930 de IDE - de IDE Electric
Precio: 10.00
Pieza de unión para mecanismos Domo-K, referencia 45930 de IDE Código EAN: 8431044512709 Código ETIM 8.0: EC002328
