# Sensor de temperatura PT 1000, referencia 351110611 de Georg Fischer

- Propiedad del archivo: CONSTRUNARIO
- Formato: FIEBDC-3/2012
- Programa: Construnario Versión 3.51
- Fecha de los precios: 29/01/2024
- Divisa: EUR

**351110611** u Sensor de temperatura PT 1000, referencia 351110611 de Georg Fischer
Descripción: Sensor de temperatura PT 1000 Temperature: max. 90°C Conexión: enchufe M8
