# Prolongación del cable del sensor, referencia 351110662 de Georg Fischer

- Propiedad del archivo: CONSTRUNARIO
- Formato: FIEBDC-3/2012
- Programa: Construnario Versión 3.51
- Fecha de los precios: 29/01/2024
- Divisa: EUR

**351110662** u Prolongación del cable del sensor, referencia 351110662 de Georg Fischer
Descripción: conexión entre el sensor y el controlador Conexión: enchufe M8
