# Licencia para activar el módulo Master-Relay, referencia 351110793 de Georg Fischer

- Propiedad del archivo: CONSTRUNARIO
- Formato: FIEBDC-3/2012
- Programa: Construnario Versión 3.51
- Fecha de los precios: 29/01/2024
- Divisa: EUR

**351110793** u Licencia para activar el módulo Master-Relay, referencia 351110793 de Georg Fischer
Precio a consultar. Licencia para activar el módulo Master-Relay. Esta licencia le permite programar los Master Relays utilizando la aplicación Actuator Automation. Es posible una mayor automatización de procesos y edificios. Recibirá este módulo de forma gratuita después de registrar su sistema de automatización Hycleen en la plataforma Georg Fischer.
