# Válvula termomezcladora JRGUMAT, referencia 350767216 de Georg Fischer. DN65 PN10 45-65ºC 58ºC

- Propiedad del archivo: CONSTRUNARIO
- Formato: FIEBDC-3/2012
- Programa: Construnario Versión 3.51
- Fecha de los precios: 29/01/2024
- Divisa: EUR

| Código | Ud | Descripción |
|---|---|---|
| 350767216 | u | Válvula termomezcladora JRGUMAT, referencia 350767216 de Georg Fischer. DN65 PN10 45-65ºC 58ºC |
