# Válvula termomezcladora cromada JRGUMAT, referencia 350281410 de Georg Fischer. 1/2". Temperatura: 50

- Propiedad del archivo: CONSTRUNARIO
- Formato: FIEBDC-3/2012
- Programa: Construnario Versión 3.51
- Fecha de los precios: 29/01/2024
- Divisa: EUR

**350281410** u Válvula termomezcladora cromada JRGUMAT, referencia 350281410 de Georg Fischer. 1/2". Temperatura: 50
Ajuste de fábrica: 18 / 26 / 38 / 42 / 50°C (ajustable) Material: bronce Conexión: rosca macho
