# Racor rosca hembra JRG, referencia 350253401 de Georg Fischer. 1" PN10/16

- Propiedad del archivo: CONSTRUNARIO
- Formato: FIEBDC-3/2012
- Programa: Construnario Versión 3.51
- Fecha de los precios: 29/01/2024
- Divisa: EUR

**350253401** u Racor rosca hembra JRG, referencia 350253401 de Georg Fischer. 1" PN10/16
Apta para 3400, 3410, 5120 Material: bronce Conexión: rosca hembra
