# Grupo de seguridad JRG Safety, referencia 350782283 de Georg Fischer. 1/2" PN16

- Propiedad del archivo: CONSTRUNARIO
- Formato: FIEBDC-3/2012
- Programa: Construnario Versión 3.51
- Fecha de los precios: 29/01/2024
- Divisa: EUR

**350782283** u Grupo de seguridad JRG Safety, referencia 350782283 de Georg Fischer. 1/2" PN16
Temperatura: máx. 90°C Material: bronce, EPDM, plástico Ajuste de fábrica: 600 kPa (6 bar) Conexión: rosca macho Compuesto por: válvula antirretorno, válvula de seguridad, racores, cortatubos
