# Adaptador JRGURED, referencia 350496901 de Georg Fischer. DN25

- Propiedad del archivo: CONSTRUNARIO
- Formato: FIEBDC-3/2012
- Programa: Construnario Versión 3.51
- Fecha de los precios: 29/01/2024
- Divisa: EUR

**350496901** u Adaptador JRGURED, referencia 350496901 de Georg Fischer. DN25
Material: bronce, latón, EPDM
