# Válvula reductora de presión JRGURED, referencia 350542301 de Georg Fischer. PRV DN65 PN16

- Propiedad del archivo: CONSTRUNARIO
- Formato: FIEBDC-3/2012
- Programa: Construnario Versión 3.51
- Fecha de los precios: 29/01/2024
- Divisa: EUR

**350542301** u Válvula reductora de presión JRGURED, referencia 350542301 de Georg Fischer. PRV DN65 PN16
Temperatura: máx. 70°C Material: bronce, acero inoxidable, EPDM Ajuste de fábrica: 400 kPa (4 bar) Presión secundaria: 150 - 600 kPa (1,5 - 6 bar) *Versión especial bajo pedido: 650 - 1000 kPa (6,5 - 10 bar) Conexión: brida, manómetro
