# Estación de suministro de agua doméstica JRGURED Combi HWS, referencia 350690503 de Georg Fischer. 1 1/2"

- Propiedad del archivo: CONSTRUNARIO
- Formato: FIEBDC-3/2012
- Programa: Construnario Versión 3.51
- Fecha de los precios: 29/01/2024
- Divisa: EUR

**350690503** u Estación de suministro de agua doméstica JRGURED Combi HWS, referencia 350690503 de Georg Fischer. 1 1/2"
Temperatura: máx. 30ºC Material: bronce, acero inoxidable, EPDM, plástico Ajuste de fábrica: 400 kPa (4 bar) Presión secundaria: 200 - 600 kPa (2 - 6 bar) Conexión: rosca macho Compuesto por: válvula reductora de presión combinada, filtro fino
