# Unión RM para JRGURED 1130, referencia 355584001 de Georg Fischer. 5/4"

- Propiedad del archivo: CONSTRUNARIO
- Formato: FIEBDC-3/2012
- Programa: Construnario Versión 3.51
- Fecha de los precios: 29/01/2024
- Divisa: EUR

**355584001** u Unión RM para JRGURED 1130, referencia 355584001 de Georg Fischer. 5/4"
Descripción: hasta 1130, la versión larga se puede cortar a medida Material: latón Conexión: rosca macho
