# Elemento del filtro JRG, referencia 350590302 de Georg Fischer. 150µm

- Propiedad del archivo: CONSTRUNARIO
- Formato: FIEBDC-3/2012
- Programa: Construnario Versión 3.51
- Fecha de los precios: 29/01/2024
- Divisa: EUR

**350590302** u Elemento del filtro JRG, referencia 350590302 de Georg Fischer. 150µm
Descripción: hasta 1350-1363, 1830-1846 Temperatura: máx. 30ºC Material: vellón PES
