# Válvula de retención, referencia 350275103 de Georg Fischer. 3/4" PN16 GSV

- Propiedad del archivo: CONSTRUNARIO
- Formato: FIEBDC-3/2012
- Programa: Construnario Versión 3.51
- Fecha de los precios: 29/01/2024
- Divisa: EUR

**350275103** u Válvula de retención, referencia 350275103 de Georg Fischer. 3/4" PN16 GSV
Temperatura: máx. 200°C (agua, aceite, vapor) Material: bronce Conexión: rosca hembra (sellado metal-metal)
