# Distribuidor batería completa LegioStop JRG, referencia 355623586 de Georg Fischer. DN32-20-25

- Propiedad del archivo: CONSTRUNARIO
- Formato: FIEBDC-3/2012
- Programa: Construnario Versión 3.51
- Fecha de los precios: 29/01/2024
- Divisa: EUR

**355623586** u Distribuidor batería completa LegioStop JRG, referencia 355623586 de Georg Fischer. DN32-20-25
Temperatura: máx. 30ºC Material: bronce, acero inoxidable, EPDM, plástico Configuración de fábrica: PRV 400 kPa (4 bar) rango de ajuste 200 - 600 kPa (2 - 6 bar), válvula de seguridad 600 kPa (6 bar) Conexión: rosca macho Compuesto por: válvula de batería JRGUSIT NG 5151, JRG CleanLine Combi 1370, accesorio de distribución JRGUSIT Combi 5191
