# Colector combinado LegioStop, referencia 355643181 de Georg Fischer. DN25-DN25-DN25

- Propiedad del archivo: CONSTRUNARIO
- Formato: FIEBDC-3/2012
- Programa: Construnario Versión 3.51
- Fecha de los precios: 29/01/2024
- Divisa: EUR

**355643181** u Colector combinado LegioStop, referencia 355643181 de Georg Fischer. DN25-DN25-DN25
Temperatura: máx. 90°C Material: bronce, acero inoxidable, EPDM, plástico Ajuste de fábrica: 600 kPa (6 bar) Conexión: rosca hembra de entrada, rosca macho de salida Compuesto por: válvula de cierre, válvula de retención cerrable, válvula de seguridad, válvula de carga de calefacción, 2 válvulas de vaciado, 3 tapones de prueba y cierre montados, capuchón, volantes no ascendentes
