# Válvula de distribución JRG LegioStop JRGUSIT bronce, referencia 3508959010 de Georg Fischer. 1"xDN25 PN16

- Propiedad del archivo: CONSTRUNARIO
- Formato: FIEBDC-3/2012
- Programa: Construnario Versión 3.51
- Fecha de los precios: 29/01/2024
- Divisa: EUR

**350895901** u Válvula de distribución JRG LegioStop JRGUSIT bronce, referencia 3508959010 de Georg Fischer. 1"xDN25 PN16
Temperatura: máx. 90°C Material: bronce, acero inoxidable, EPDM, plástico Conexión: vástago rosca hembra, salida rosca macho Parte superior de repuesto: ver 5396
