# Válvula de distribución JRG LegioStop JRGUSIT bronce, referencia 350895917 de Georg Fischer. 21/2xDN50

- Propiedad del archivo: CONSTRUNARIO
- Formato: FIEBDC-3/2012
- Programa: Construnario Versión 3.51
- Fecha de los precios: 29/01/2024
- Divisa: EUR

**350895917** u Válvula de distribución JRG LegioStop JRGUSIT bronce, referencia 350895917 de Georg Fischer. 21/2xDN50
Temperatura: máx. 90°C Material: bronce, acero inoxidable, EPDM, plástico Conexión: vástago rosca hembra, salida rosca macho Parte superior de repuesto: ver 5412
