# Válvula de distribución JRG LegioStop JRGUSIT NG bronce, referencia 350835420 de Georg Fischer. DN32xDN20

- Propiedad del archivo: CONSTRUNARIO
- Formato: FIEBDC-3/2012
- Programa: Construnario Versión 3.51
- Fecha de los precios: 29/01/2024
- Divisa: EUR

**350835420** u Válvula de distribución JRG LegioStop JRGUSIT NG bronce, referencia 350835420 de Georg Fischer. DN32xDN20
Temperatura: máx. 90°C Material: bronce, acero inoxidable, EPDM, plástico Conexión: vástago rosca hembra, salida rosca macho Parte superior de repuesto: ver 5158
