# Válvula de distribución JRG LegioStop JRGUSIT NG bronce, referencia 350835820 de Georg Fischer. DN40xDN25

- Propiedad del archivo: CONSTRUNARIO
- Formato: FIEBDC-3/2012
- Programa: Construnario Versión 3.51
- Fecha de los precios: 29/01/2024
- Divisa: EUR

**350835820** u Válvula de distribución JRG LegioStop JRGUSIT NG bronce, referencia 350835820 de Georg Fischer. DN40xDN25
Temperatura: máx. 90°C Material: bronce, acero inoxidable, EPDM, plástico Conexión: vástago rosca hembra, salida rosca macho Parte superior de repuesto: ver 5158
