# Parte superior JRG LegioStop para válvula tipo Y, referencia 350895317 de Georg Fischer. 2"

- Propiedad del archivo: CONSTRUNARIO
- Formato: FIEBDC-3/2012
- Programa: Construnario Versión 3.51
- Fecha de los precios: 29/01/2024
- Divisa: EUR

**350895317** u Parte superior JRG LegioStop para válvula tipo Y, referencia 350895317 de Georg Fischer. 2"
Descripción: libre de bolsas de agua y parte superior libre de mantenimiento, volante no ascendente con indicador óptico de posición Temperatura: máx. 90°C Material: bronce, latón, EPDM, plástico
