# Válvula de retención, con corte, JRG LegioStop, referencia 350818721 de Georg Fischer. DN50

- Propiedad del archivo: CONSTRUNARIO
- Formato: FIEBDC-3/2012
- Programa: Construnario Versión 3.51
- Fecha de los precios: 29/01/2024
- Divisa: EUR

**350818721** u Válvula de retención, con corte, JRG LegioStop, referencia 350818721 de Georg Fischer. DN50
Descripción: libre de bolsas de agua y parte superior libre de mantenimiento, volante no ascendente con indicador óptico de posición, asiento de válvula y vástago de válvula de acero inoxidable, perforado con bridas según SN EN 1092, brida suelta de PP-GF con inserto de acero Temperatura: máx. 90°C Material: bronce, acero inoxidable, EPDM, plástico Conexión: brida
