# Válvula de asiento recto JRG LegioStop, referencia 351062099 de Georg Fischer. 20

- Propiedad del archivo: CONSTRUNARIO
- Formato: FIEBDC-3/2012
- Programa: Construnario Versión 3.51
- Fecha de los precios: 29/01/2024
- Divisa: EUR

**351062099** u Válvula de asiento recto JRG LegioStop, referencia 351062099 de Georg Fischer. 20
Temperatura: máx. 90°C Material: bronce, acero inoxidable, EPDM, plástico Conexión: Rosca Hembra
