# Accesorio de cierre oculto JRG LegioStop, referencia 35566455 de Georg Fischer. 3/4"

- Propiedad del archivo: CONSTRUNARIO
- Formato: FIEBDC-3/2012
- Programa: Construnario Versión 3.51
- Fecha de los precios: 29/01/2024
- Divisa: EUR

**355566480** u Accesorio de cierre oculto JRG LegioStop, referencia 35566455 de Georg Fischer. 3/4"
Temperatura: máx. 90°C Material: bronce, acero inoxidable, EPDM, plástico Conexión: Rosca Hembra Compuesto por: válvula de asiento recto oculta, contraconexión UPZ KOAX
