# Parte superior válvula JRG, referencia 351062081 de Georg Fischer. M25

- Propiedad del archivo: CONSTRUNARIO
- Formato: FIEBDC-3/2012
- Programa: Construnario Versión 3.51
- Fecha de los precios: 29/01/2024
- Divisa: EUR

**351062081** u Parte superior válvula JRG, referencia 351062081 de Georg Fischer. M25
Material: bronce, acero inoxidable, EPDM
