# Válvula de bola para gas JRG, referencia 355635581 de Georg Fischer. 1/2"

- Propiedad del archivo: CONSTRUNARIO
- Formato: FIEBDC-3/2012
- Programa: Construnario Versión 3.51
- Fecha de los precios: 29/01/2024
- Divisa: EUR

**355635581** u Válvula de bola para gas JRG, referencia 355635581 de Georg Fischer. 1/2"
Temperatura: máx. -20°C / +60°C Material: latón niquelado/cromado, PTFE Presión: hasta 500 kPa (5 bar) para gas natural y líquido Compuesto por: válvula de bola, manija amarilla
