# Válvula de bola JRG, referencia 355645001 de Georg Fischer. 1/4"

- Propiedad del archivo: CONSTRUNARIO
- Formato: FIEBDC-3/2012
- Programa: Construnario Versión 3.51
- Fecha de los precios: 29/01/2024
- Divisa: EUR

**355645001** u Válvula de bola JRG, referencia 355645001 de Georg Fischer. 1/4"
Temperatura: máx. 95°C (agua, medios especiales bajo pedido) Material: acero inoxidable, PTFE Conexión: Rosca Hembra
