# Válvula para jardín antihielo JRG, cromada, PN 16 sin conexión para manguera, referencia 355640013 de Georg Fischer.3/4"/415mm

- Propiedad del archivo: CONSTRUNARIO
- Formato: FIEBDC-3/2012
- Programa: Construnario Versión 3.51
- Fecha de los precios: 29/01/2024
- Divisa: EUR

**355640013** u Válvula para jardín antihielo JRG, cromada, PN 16 sin conexión para manguera, referencia 355640013 de Georg Fischer.3/4"/415mm
Temperatura: máx. 90°C Material: bronce, acero inoxidable, EPDM, plástico Compuesto por: aireador integrado, dispositivo antirretorno, volante
