# Unidad de cierre LegioStop, referencia 355601767 de Georg Fischer, 3/4"

- Propiedad del archivo: CONSTRUNARIO
- Formato: FIEBDC-3/2012
- Programa: Construnario VersiĆ³n 3.51
- Fecha de los precios: 29/01/2024
- Divisa: EUR

| Código | Ud | Descripción |
|---|---|---|
| 355601767 | u | Unidad de cierre LegioStop, referencia 355601767 de Georg Fischer, 3/4" |
