# Elemento de filtro, referencia 355635890 de Georg Fische. 90µm

- Propiedad del archivo: CONSTRUNARIO
- Formato: FIEBDC-3/2012
- Programa: Construnario Versión 3.51
- Fecha de los precios: 29/01/2024
- Divisa: EUR

**355635890** u Elemento de filtro, referencia 355635890 de Georg Fische. 90µm
Precio a consultar
