# Parte superior válvula de distribución, referencia 351114981 de Georg Fischer

- Propiedad del archivo: CONSTRUNARIO
- Formato: FIEBDC-3/2012
- Programa: Construnario Versión 3.51
- Fecha de los precios: 29/01/2024
- Divisa: EUR

**351114981** u Parte superior válvula de distribución, referencia 351114981 de Georg Fischer
Descripción: para la válvula mezcladora de derivación JRG Material: bronce, EPDM
