# Volante LegioStop, negro, referencia 350895180 de Georg Fischer. 11/4/70 GSV

- Propiedad del archivo: CONSTRUNARIO
- Formato: FIEBDC-3/2012
- Programa: Construnario Versión 3.51
- Fecha de los precios: 29/01/2024
- Divisa: EUR

**350895180** u Volante LegioStop, negro, referencia 350895180 de Georg Fischer. 11/4/70 GSV
Descripción: para válvula de asiento recto JRG LegioStop
