# Válvula sin retorno, referencia 350783101 de Georg Fischer 3/4"

- Propiedad del archivo: CONSTRUNARIO
- Formato: FIEBDC-3/2012
- Programa: Construnario Versión 3.51
- Fecha de los precios: 29/01/2024
- Divisa: EUR

**350783101** u Válvula sin retorno, referencia 350783101 de Georg Fischer 3/4"
1) Compatible con 1503.400 / 1503.402 / 5103.400 / 5110.400 / 5103.405 / 5110.405 / 5102.400 / 5112.400 / 5102.405 / 5112.405 2) Compatible con 1503.484 / 1503.487 / 5103.487 / 5110.487 / 5102.480 / 5112.480 / 5102.485 / 5112.485 / 5102.487 / 5112.487
