# Parte superior válvula con volante JRG, referencia 350789612 de Georg Fischer. 1/2"

- Propiedad del archivo: CONSTRUNARIO
- Formato: FIEBDC-3/2012
- Programa: Construnario Versión 3.51
- Fecha de los precios: 29/01/2024
- Divisa: EUR

**350789612** u Parte superior válvula con volante JRG, referencia 350789612 de Georg Fischer. 1/2"
Material: bronce, latón, EPDM, metal
