# Válvula de retención, referencia 350252201 de Georg Fischer. 3/8"

- Propiedad del archivo: CONSTRUNARIO
- Formato: FIEBDC-3/2012
- Programa: Construnario Versión 3.51
- Fecha de los precios: 29/01/2024
- Divisa: EUR

| Código | Ud | Descripción |
|---|---|---|
| 350252201 | u | Válvula de retención, referencia 350252201 de Georg Fischer. 3/8" |
