# Válvula de cierre angular JRG, referencia 350599001 de Georg Fischer. 3/8"

- Propiedad del archivo: CONSTRUNARIO
- Formato: FIEBDC-3/2012
- Programa: Construnario Versión 3.51
- Fecha de los precios: 29/01/2024
- Divisa: EUR

**350599001** u Válvula de cierre angular JRG, referencia 350599001 de Georg Fischer. 3/8"
Material: latón Conexión: conexión de tornillo de abrazadera
