# Escudo de latón JRG, referencia 355606301 de Georg Fischer. 1/2"xd65

- Propiedad del archivo: CONSTRUNARIO
- Formato: FIEBDC-3/2012
- Programa: Construnario Versión 3.51
- Fecha de los precios: 29/01/2024
- Divisa: EUR

**355606301** u Escudo de latón JRG, referencia 355606301 de Georg Fischer. 1/2"xd65
Material: latón
