# Válvula termostática JRGUMAT, referencia 350760268 de Georg Fischer. DN32

- Propiedad del archivo: CONSTRUNARIO
- Formato: FIEBDC-3/2012
- Programa: Construnario Versión 3.51
- Fecha de los precios: 29/01/2024
- Divisa: EUR

**350760268** u Válvula termostática JRGUMAT, referencia 350760268 de Georg Fischer. DN32
Material: bronce Ajuste de fábrica: 18 / 26 / 38 / 42 / 50 / 55 / 60 / 65°C (ajustable) Conexión: rosca macho
