# Cartucho, referencia 350739084 de Georg Fischer. CC499K DN20

- Propiedad del archivo: CONSTRUNARIO
- Formato: FIEBDC-3/2012
- Programa: Construnario Versión 3.51
- Fecha de los precios: 29/01/2024
- Divisa: EUR

**350739084** u Cartucho, referencia 350739084 de Georg Fischer. CC499K DN20
Temperatura: máx. 70°C (a corto plazo 90°C) Material: bronce, acero inoxidable, EPDM, plástico Configuración de fábrica: 300 kPa (3 bar), rango de ajuste 250 - 450 kPa (2,5 - 4,5 bar) Compuesto por: filtro 1'000 µm
