# Tapón By-pass, referencia 350739080 de Georg Fischer. DN20

- Propiedad del archivo: CONSTRUNARIO
- Formato: FIEBDC-3/2012
- Programa: Construnario Versión 3.51
- Fecha de los precios: 29/01/2024
- Divisa: EUR

**350739080** u Tapón By-pass, referencia 350739080 de Georg Fischer. DN20
Descripción: a 1380.320/.001 Temperatura: máx. 70°C (a corto plazo 90°C) Material: plastico
